# Rahmenvertrag Baugrunderkundung 2026-2027
Angebotsaufforderung (GAEB DA XML 3.1, DA83)
Projekt: 2026-2027
Währung: EUR
Auftraggeber: Wirtschaftsbetriebe Duisburg - AöR, Geschäftsbereich Infrastruktur, Bereich Unterhaltung Straße, I 12, Schifferstr. 190, 47059 Duisburg, D, Ansprechpartner Mustermann, Telefon 0203/283 3452, Fax 0203/283 3842; Debitorennummer: 11111
Erstellt mit: GXML Toolbox V3.3 R20230829, iTWO_64 V24.0.563, 29.10.2025

## Vorbemerkungen zum Leistungsverzeichnis
1  Allgemeine Vorbemerkungen der Wirtschaftsbetriebe Duisburg - AöR zum Leistungsverzeichnis über die Ausführung von Baugrunderkundungen und die baubegleitende Qualitätssicherung im Rahmen von Straßenbaumaßnahmen.

1.  Allgemeine Beschreibung
1.1  Auftragsumfang und Bedingungen
  Baugrunderkundungen:
  Für die zu planenden Straßenbauprojekte im Duisburger Stadtgebiet sind im Vorfeld Baugrunderkundungen vorgesehen, zur Bestimmung des Baugrundes nach VOB/C DIN 18300, als Grundlage für die Ausschreibung dieser Maßnahmen.

  Für jede Maßnahme wird einzeln durch den zuständigen Projektleiter, unter Einbeziehung der AN, Art und Umfang der Untersuchungen festgelegt und diese über den Rahmenvertrag abgerufen. Hierzu wird je Maßnahme von der AG ein Lageplan zur Verfügung gestellt.

  Baubegleitende Qualitätssicherung:
  Weiter ist die Qualitätssicherung laufender Straßenbaumaßnahmen Bestandteil dieser Ausschreibung.
  Durch Kontrollprüfungen wie u. a. Prüfung der Lagerungsdichte in Leitungsgräben durch Rammsondierungen und Lastplattendruckversuche sowie analytische Untersuchungen von
  vorgefundenen und einzubauenden Baustoffen wird die Qualitätssicherung durchgeführt.
  Art und Umfang der Prüfungen werden auch hier je Maßnahme separat vom zuständigen
  Projektleiter der AG festgelegt.

  Vergabe und Abruf der Leistungen:
  Mit den drei günstigsten Bietern werden Rahmenverträge über den Zeitraum von 24 Monaten abgeschlossen. Die Beauftragung des veranschlagten Auftragsvolumens erfolgt an die, nach dem Gesamtangebotspreis, drei günstigsten Bieterinnen wie folgt:
  50 % an die günstigste Bieterin, 30 % an die zweitgünstigste Bieterin und 20 % an drittgünstigste Bieterin.
  Der tatsächliche Leistungsumfang ist insgesamt abhängig von dem nur überschlägig vorhersehbaren
  Neubau- und Instandsetzungsbedarf im Straßennetz der Stadt Duisburg, so dass die AN keine
  Nachforderungen bei Unter- oder Überschreiten des veranschlagten Auftragsvolumens stellen kann.
  Der Abruf der Maßnahmen erfolgt einzeln durch die verantwortlichen Projektleiter der AG. Die Dringlichkeit und Reihenfolge der Arbeiten wird von der AG festgelegt. Hierbei ist die unmittelbare  Durchführung der geforderten Leistung zwingend. Ein Sammeln mehrerer Abrufaufträge, um die Durchführungen gesammelt durchzuführen, ist ohne die Zustimmung der AG nicht erlaubt.
  Sollte die AN wegen des Umfanges ihrer Aufträge oder durch sonstige Umstände nach Ansicht der AG nicht in der Lage sein, die Arbeiten in der geforderten Zeit auszuführen, so ist die AG berechtigt, andere Unternehmer zur Ausführung der Arbeiten heranzuziehen, ohne dass die AN daraus irgendwelche Forderungen für sich herleiten kann.

  Hinweise zur Kalkulation:
  Alle Leistungen und Nebenleistungen, die nicht in den Positionstexten gesondert beschrieben, jedoch für
  die fachgerechte und vollständige Erbringung der ausgeschriebenen Leistungen erforderlich sind, sind in
  den Einheitspreis der jeweiligen Position einzurechnen, wie z. B.:
        - Festlegung der Entnahmestellen vor Ort mit der AG.
        - Koordinierung und Überwachung aller Untersuchungen, einschl. aller dafür erforderlichen Fahrten zur Maßnahme usw.
        - Fahrten für Probeentnahmen und fachgerechtes Überbringen der Proben zu Laboren
        - Porto, Telefon, Papier, Kopien usw.

2.  Angaben zur Baustelle/ Einsatz-/ Entnahmestelle
2.1  Zufahrtswege
  Zum Leistungsumfang, der mit den Einheitspreisen des Angebotes abgegolten ist, gehört das Beseitigen der von der AN verursachten Schäden an allen Zufahrtswegen.

  Wenn nicht anders angeordnet, darf auf öffentlichen Verkehrsflächen kein Aufbruch- und Bohrgut gelagert werden.
  Überschüssige oder zum Wiedereinbau nicht geeignete Aufbruch- und Bohrgutmassen sind im Rahmen der Aufbruch- und Bohrarbeiten abzufahren und fachgerecht zu entsorgen. Die Abfuhr und Entsorgungskosten sind in die jeweiligen Aufbruch- und Bohrpositionen einzurechnen.

2.2  Maschinen- und Geräteeinsatz
  Die bei den Prüfungen zum Einsatz kommenden Maschinen und Gerätschaften sowie die angewendeten Arbeitsmethoden müssen dem Stand der Technik entsprechen und nach den Grundsätzen des Bundes-Immissionsschutzgesetzes in der zur Zeit gültigen Fassung ausgeführt werden.

2.3  Anschlussmöglichkeiten an Ver- und Entsorgungsleitungen
  Alle Kosten für die Beschaffung und den Verbrauch von Strom und Wasser sind in die Einheitspreise einzurechnen.

2.4  Arbeitsvorbereitung und Schutz vorhandener Leitungen
  Die vorhandenen Ver- und Entsorgungsleitungen müssen vor Beschädigungen durch Baugrunderkundungen geschützt werden. Hierzu müssen die erforderlichen Leitungspläne von den Ver- und Entsorgungsunternehmen vor Beginn der Arbeiten eingeholt werden und die Lage der Leitungen in
  der Örtlichkeit berücksichtigt werden. Diese Leistungen sind in der Position 30.1.10  einzurechnen.
  Werden Suchschachtungen zum Schutz vorhandener Leitungen erforderlich ist dies mit der AG
  abzustimmen.
  Die zum Schutz der Leitungen von den Ver- und Entsorgungsunternehmen aufgestellten Richtlinien sind
  zu beachten.
  Die AN muss das zuständige Betriebsunternehmen und die AG von jeder Beschädigung vorhandener Leitungen sofort verständigen.
  Die durch die Beschädigung von Ver- und Entsorgungsleitungen entstehenden Schäden hat die AN zu ihren Lasten zu beheben.
  Die Lage der Einrichtungs- und Aufschlussstellen ist so zu wählen, dass der Verkehr so wenig wie
  möglich behindert wird.

3.  Angaben zur Ausführung
3.1  Allgemeines
  Grundlegend sind bei allen Arbeiten die Sicherheitsvorschriften  (wie u. a. die UVV, die GUV, die StVO)
  einzuhalten und die dafür notwendigen Geräte vorzuhalten und bei Notwendigkeit einzusetzen.
  Die Arbeiten sind von fachkundigen Personen nach den anerkannten Regeln der Technik durchzuführen.
  Die AN bestätigt mit der Ableistung Ihrer Unterschrift bei der Angebotsabgabe, dass sie über diese
  Verpflichtungen und Auflagen in Kenntnis gesetzt wurde und die Verantwortung über alle mit der
  Durchführung der beauftragten Leistungen verbundenen Gefahren trägt.
  Ebenso bekundet die AN mit ihrer Unterschrift, dass sie jedem einzelnen ihrer Mitarbeiter, der an der Ausführung der Maßnahme beteiligt ist, diese Sicherheitsbelehrung mitgeteilt hat und sich in einem Innenverhältnis zu ihren Arbeitskräften die Kenntnisnahme und Beachtung hat bestätigen lassen.
  Sollte die AN Fremdfirmen in einem weiteren Innenverhältnis an der Durchführung der ihr beauftragten
  Maßnahme beteiligen, so gilt das zuvor Beschriebene entsprechend.
  Eine Weitergabe von Bauaufträgen an Dritte bedarf in jedem Fall der Zustimmung der AG.
  Alle Arbeiten sind vom Arbeitsablauf her in Eigenregie durchzuführen. Für die beschriebenen Arbeiten ist
  besonders geschultes und qualifiziertes Personal mit ausreichender Berufspraxis einzusetzen.
  Über Behinderungen sind neben unverzüglichen mündlichen Meldungen schriftliche Protokolle anzufertigen.

3.2  Verkehrssicherung/ Verkehrsführung
  Für die Genehmigung eines Verkehrszeichenplanes gemäß § 45 Abs. 6 StVO hat sich die AN mit der Verkehrsbehörde der Stadt Duisburg so rechtzeitig in Verbindung zu setzen, dass der genehmigte Plan zum Arbeitsbeginn vorliegt. Die AN hat die Abstimmung mit allen für die verkehrsrechtliche Anordnung relevanten Beteiligten herbeizuführen. Besprechungsergebnisse sind von der AN zu protokollieren und
  der AG zeitnah zur Abstimmung vorzulegen.
  Gebühren für Genehmigungen der Maßnahmen zur Verkehrsregelung und Verkehrssicherung im
  Bereich der Arbeitsstelle und ihren Nebenanlagen werden auf Nachweis, zuzüglich 15% Zuschlag für
  allgemeine Geschäftskosten, gesondert vergütet.
  Alle anderen Aufwendungen sind in die Einheitspreise einzurechnen.
  Gebühren sind mehrwertsteuerfrei in Rechnung zu stellen.
  Bei Verzicht auf eine Verkehrssicherungsgenehmigung trägt die AN die Verantwortung für eventuell
  auftretende Gefahren für ihn oder andere Verkehrsteilnehmer infolge ihrer Tätigkeit. In dem Fall kann sie
  für alle Schäden haftbar gemacht werden, die aufgrund der geänderten Verkehrssituation entstehen.
  Es gelten die Bestimmungen der Zusätzlichen Technischen Vertragsbedingungen und Richtlinien für Sicherungsarbeiten an Arbeitsstellen an Straßen, ZTV-SA 97 sowie die Richtlinien für die Sicherung von Arbeitsstellen an Straßen, RSA-95.
  Diese Regelungen werden in vollem Umfang Vertragsbestandteil.
  Sämtliches Absperrgerät zur Sicherung der Baustelle muss den Technischen Lieferbedingungen
  entsprechen.
  Insbesondere sind die berufsgenossenschaftlichen Unfallverhütungsvorschriften der BGV-C 22 mit den
  entsprechenden Durchführungsvorschriften zu beachten.
  Bei Maßnahmen zur Sicherung des öffentlichen Verkehrs ist die notwendige Beschilderung und
  Beleuchtung nach den Vorschriften der Straßenverkehrsordnung (StVO) § 43, 44, 45 und 47 zu
  verwenden.
  Der Umfang der Verkehrssicherung ist angelehnt an die Regelpläne B IV, Arbeitsstellen von kürzerer Dauer auf innerörtlichen Straßen, Regelpläne C II, Arbeitsstellen von kürzerer Dauer auf Landstraßen sowie Sicherung von Arbeitsstellen allein im Geh- und Radwegbereich (Regelmaße als Mindestbreiten) gemäß RSA Teil B 2.4.1 (5).
  Sofern umfangreichere verkehrslenkende Maßnahmen (wie z.B. Ampelanlagen und Umleitungen)
  gefordert werden, sind diese der AG anzuzeigen und mit den zuständigen Behörden abzustimmen und
  genehmigen zu lassen. Die entstehenden Kosten solcher vorher nicht kalkulierbarer Erschwernisse
  müssen entsprechend belegt sein und werden als Nachtrag vergütet.
  Das Anliefern, Aufstellen, Vorhalten, Abbauen und Abfahren der direkt zur Maßnahme erforderlichen Verkehrszeichen sind in die Einheitspreise der Verkehrsregelungsposition einzurechnen.
  Hierzu gehören auch eventuell vor Beginn der Maßnahme aufgestellte Halte- und Parkverbotsschilder.
  Generell ist beim Geräteeinsatz, der Schwenkbereich durch einen Einweiser abzusichern.
  Die Zufahrten zu den Grundstücken vor allem für die Feuerwehr und Rettungsfahrzeuge müssen
  jederzeit möglich sein.
  Während der Bauarbeiten sowie in der arbeitsfreien Zeit muss sichergestellt sein, dass
  Rettungsfahrzeuge unbehindert die Baustelle passieren können.
  Bei den gesperrten Teilstrecken muss sichergestellt sein, dass Anliegerzufahrten weitgehend befahrbar bleiben oder jegliche Einschränkungen mit den Bewohnern abgestimmt werden.

3.3  Bauablauf/ Ausführungszeiten
  Baugrunderkundungen:
  Direkt nach dem Abruf von Baugrunderkundungen im Rahmen des Vertrages müssen die erforderlichen Leitungspläne bei den Ver- und Entsorgungsunternehmen nachweislich angefragt, und die erforderlichen
  Absperrmaßnahmen bei der Verkehrsbehörde beantragt werden.
  Das Einholen der Leitungspläne und der Absperrgenehmigung muss innerhalb von zwei Wochen erfolgt sein.
  Innerhalb weiterer drei Wochen müssen die abgerufenen Baugrunderkundungen, die bodenmechanischen Standardversuche und die chemischen Analysen durchgeführt werden, einschl.
  Vorlage der Untersuchungsergebnisse.
  Verzögerungen, die die AN nicht zu vertreten hat, sind auf Verlangen nachzuweisen.

  Baubegleitende Qualitätssicherung:
  Diese Arbeiten müssen nach dem Abruf ohne Verzögerung durchgeführt werden:
  Sondierungen und Plattendruckversuche innerhalb von 2 Kalendertagen.
  Bodenmechanische Standardversuche, Asphaltanalysen und Laboruntersuchungen einschl.
  Probeentnahmen und Vorlage der Ergebnisse innerhalb von 14 Kalendertagen.
  Auch hier gilt, Verzögerungen, die die AN nicht zu vertreten hat, sind auf Verlangen nachzuweisen.

3.4  Haftungsausschluss
  Für die Dauer der Ausführung haftet die AN allein für Schäden Dritter (Personen-, Sach- und Vermögensschäden) und stellt somit die Wirtschaftsbetriebe Duisburg - AöR von allen
  Schadensersatzforderungen frei.
  Die AG trifft im Verhältnis zu der AN keinerlei Sicherungspflicht. Das Recht der AG, Anordnungen zu treffen, bleibt unberührt.

Wichtige Hinweise
Stehen Aussagen der Positionstexte oder der zusätzlichen Vorschriften für die Ausführung der ausgeschriebenen Leistungen im Widerspruch zu den Vorbemerkungen der Leistungsbeschreibung, so gelten die Vorbemerkungen der Leistungsbeschreibung.
Angebote, bei denen die Bieterin die Einzelpreise einzelner Leistungspositionen in Mischkalkulationen auf  andere Leistungspositionen umlegt, werden ausgeschlossen.

Weitere Auskünfte erteilt Herr Matthias Katte, Wirtschaftsbetriebe Duisburg - AöR, WBD-I 11, Tel.0203 / 283 -7253, Email: m.katte@wb-duisburg.de.

## 2026-27 Baugrunderkundung und baubegleitende Qualitätssicherung
Datum: 29.10.2025

### Bereich 30 Baugrunderkundung

#### Abschnitt 30.1 Baustellenvorbereitung

**30.1.10 Kabel- und Leitungsrecherche je Bauvorhaben**
Einholen der erforderlichen Kabel- und Leitungspläne bei sämtlichen Betreibern von Ver- und Entsorgungsleitungen für den Bereich der geplanten Felduntersuchungen.
Zur Ermittlung der Ver- Entsorgungsunternehmen ist das Amt für Stadtentwicklung und Projektmanagement für Infrastruktur (Amt 61-31, Tel.: 0203 283 - 2912) der Stadt Duisburg anzufragen.
Einschl. der Gebühren für das Einholen der Kabel- und Leitungspläne.

Abrechnung je Bauvorhaben.
Menge: 50,000 Stck

**30.1.20 Überprüfung von Ansatzpunkten**
Eigenverantwortliche Überprüfung der Anzatzpunkte auf Leitungsfreiheit anhand der Leitungspläne der Ver- und Entsorgungsunternehmen in der Örtlichkeit zum Schutz vorhandener Ver- und Entsorgungsleitungen.
Einhaltung der Schutzanweisungen der Ver- und Entsorgungsunternehmer (Schutzstreifen usw.).

Hinweis:
Werden Suchschachtungen erforderlich, müssen diese mit der AG abgestimmt werden. Die Suchschachtungen werden dann bauseits durch die AG im Rahmen des Jahresvertrages Straßenbau auf Kosten der AG veranlaßt.
Einschl. Festlegung der erforderlichen Baugrunderkundungen in Abstimmung mit der AG.

Abrechnung je Ansatztpunkt
Menge: 300,000 Stck

#### Abschnitt 30.2 Verkehrssicherungsmaßnahmen

**30.2.10 Maßnahmen zur Verkehrsregelung auf Straßen**
Maßnahmen zur Absicherung des Arbeitsbereichs gegenüber
dem fließenden Verkehr, an den zu untersuchenden Einzelpunkten. Die Vergütung dieser Position erfolgt für jeden untersuchten Aufschlusspunkt einzeln. Diese Position wird nicht abgerechnet, wenn die Untersuchung im gesperrten Bereich einer laufenden Straßenbaumaßnahme liegt.
Menge: 280,000 Stck

#### Abschnitt 30.3 Aufbrucharbeiten/ Kernbohrungen

**30.3.10 Einrichtung für Aufbrucharbeiten/ Kernbohrungen**
An- u. Abfahren, Ab- und Aufladen, Aufstellen und Abbauen, Umbauen und Vorhalten aller für die Aufbrucharbeiten und Kernbohrungen erforderlichen Einrichtungen wie Geräte, Maschinen, Absperrungen und Beleuchtung der Baustelle sowie Heranbringen von Wasser, Gas und Strom bis zur jeweiligen Anschlussstelle im Bereich der Prüfbereiche. Weiterhin sind alle Geräte und Einrichtungen, die die Sicherheit gewährleisten, entsprechend den Vorschriften vorzuhalten und bei Notwendigkeit einzusetzen.

Hinweis zur Abrechnung
Die Einrichtung wird je Bauvorhaben einmalig vergütet. Bei selbstverursachten mehrmaligem Anrücken innerhalb einer Tagesleistung erfolgt keine weitere Vergütung der Position.
Menge: 50,000 Stck

**30.3.20 Umsetzen der Einrichtung Aufbrucharbeiten/ Kernbohrung**
Auf- und Abbau der Einrichtung für die Aufbrucharbeiten und Kernbohrungen sowie Umsetzen von Aufschlussstandort zu Aufschlussstandort

Hinweise zur Abrechnung
Eine Untersuchung an einem Bauvorhaben besteht in der Regel aus mehreren Entnahmestellen.
Innerhalb einer Entnahmestelle können mehrere Aufschlüsse erforderlich sein.
Das Umsetzen der Probeentnahmeeinrichtung wird innerhalb der Entnahmestelle nicht gesondert vergütet.
Menge: 200,000 Stck

**30.3.30 Kernbohrung in Asphalt-/ Betondecken herstellen und schließen**
Aufbrechen von Asphalt- oder Betondeckschichten durch eine Kernbohrung DN 150 mm, zur Beurteilung des Aufbaus der Asphaltschichten und des ungebundenen Oberbaus.
Der vorgefundene Aufbau ist vor Ort mit Fotos zu dokumentieren.
Das Bohrgut ist abzufahren und fachgerecht zu entsorgen. Einschließlich Wiederverfüllung der Bohrlöcher bis 35 cm unter GOK mit Sand, darüber mit Hochofenschlackensplitt und 4 cm Gussasphalt (oder vergleichbares Material nach Zustimmung der AG) inkl. Abstumpfungsmaßnahmen sowie Reinigung der Fahrbahnfläche.
Erforderliches Material ist einzukalkulieren.

Bieterangabe zur Wiederherstellung der aufgebohrten Oberflächen. '....................................................'
Menge: 250,000 Stck

**30.3.40 Pflasterdecken aufnehmen, wieder verlegen**
Aufnehmen/ Aufbrechen von Pflaster- und Plattendecken jeder Art und Abmessung, im Sand- oder Beton-Bett verlegt, einschließlich Aufstemmen des Oberbaus, zur Beurteilung des Aufbaus.
Das noch brauchbare Material reinigen und nach Angabe lagern.
Nach Fertigstellung der zur Baugrunderkunding erforderlichen Arbeiten, die Aufbruchstelle mit geeignetem Material verfüllen und verdichten (Ev2 min 45 MPa).
Die Oberfläche ist mit dem vorhandenen Pflaster oder Platten fachgerecht wieder zu verschließen.
Erforderliches Verfüllmaterial ist einzukalkulieren.
Überschüssigen Aufbruch abfahren und fachgerecht entsorgen.
Menge: 50,000 Stck

#### Abschnitt 30.4 Kleinrammbohrungen

**30.4.10 Einrichten einer Aufschlussstelle, anfahrbar**
Einrichten einer Aufschlussstelle für Kleinrammbohrungen, anfahrbar mit einem Transporter.
An- und Abfahren, Ab- und Aufladen, Aufstellen und Abbauen, Umbauen und Vorhalten aller für Kleinrammbohrungen erforderlichen Einrichtungen wie Geräte, Maschinen,  Absperrungen und Beleuchtung der Baustelle sowie Heranbringen von Wasser, Gas und Strom bis zur jeweiligen Anschlussstelle im Bereich der Prüfbereiche.
Menge: 40,000 Stck

**30.4.20 Einrichten einer Aufschlussstelle, in schwerbegehbarem Gelände**
Einrichten einer Aufschlussstelle für Kleinrammbohrungen, in schwer begehbarem Gelände (zu Fuß).
An- und Abfahren, Ab- und Aufladen, Aufstellen und Abbauen, Umbauen und Vorhalten aller für Kleinrammbohrungen erforderlichen Einrichtungen wie Geräte, Maschinen,  Absperrungen und Beleuchtung der Baustelle sowie Heranbringen von Wasser, Gas und Strom bis zur jeweiligen Anschlussstelle im Bereich der Prüfbereiche.
Menge: 10,000 Stck

**30.4.30 Umsetzen der Einrichtung Kleinrammbohrung**
Auf- und Abbau der Einrichtung für Kleinrammbohrung am Bohrpunkt sowie Umsetzen von Bohrpunkt zu Bohrpunkt.
Menge: 250,000 Stck

**30.4.40 Kleinrammbohrungen zur Baugrunderkundung, 0-1 m Tiefe**
Kleinrammbohrungen nach DIN EN ISO 22475-1,  mit rammbaren Entnahmerohren Durchmesser 100 mm, zur Beurteilung des Bodenaufbaues gem. DIN 18 300

0 - 1 m Tiefe (gemessen ab Unterkante Straßenoberbau)
Menge: 300,000 m

**30.4.60 Entnahme von gestörten Bodenproben (einschl. Asphaltproben)**
Entnahme von gestörten Bodenproben (einschl. Asphaltproben)  Abfüllen in Probenbehälter, Liefern der Probenbehälter, Beschriften der Behälter, für jede wechselnde Bodenschicht wie Asphalt, Oberbau, Unterbau, Boden, Auffüllung usw.
Die Aufbewahrung der Proben ist für einen Zeitraum von bis zu 3 Monaten einzukalkulieren.
Menge: 900,000 Stck

**30.4.70 Bodenansprache und Führen der Schichtenverzeichnisse**
Bodenansprache und Beurteilung aus geologischer und bodenmechischer Sicht nach DIN EN ISO 14688-1 und
DIN 18 196. Führen des Schichtenverzeichnisses und Darstellung der Ergebnisse in Säulenprofilen gemäß DIN 4023.
Die Lage der Aufschlusspunkte ist auf einem Lageplan zu skizzieren.
Menge: 300,000 m

#### Abschnitt 30.7 Rammsondierungen

**30.7.10 Einrichten einer Aufschlussstelle, anfahrbar**
Einrichten einer Aufschlussstelle für Rammsondierungen, anfahrbar mit einem Transporter.
An- und Abfahren, Ab- und Aufladen, Aufstellen und Abbauen, Umbauen und Vorhalten aller für Rammsondierungen erforderlichen Einrichtungen wie Geräte, Maschinen,  Absperrungen und Beleuchtung der Baustelle sowie Heranbringen von Wasser, Gas und Strom bis zur jeweiligen Anschlussstelle im Bereich der Prüfbereiche.
Menge: 45,000 Stck

**30.7.20 Einrichten einer Aufschlussstelle, in schwerbegehbares Gelände**
Einrichten einer Aufschlußstelle für Rammsondierungen, schwer begehbares Gelände (zu Fuß).
An- u. Abfahren, Ab- und Aufladen, Aufstellen und Abbauen, Umbauen und Vorhalten aller für Rammsondierungen erforderlichen Einrichtungen wie Geräte, Maschinen,  Absperrungen und Beleuchtung der Baustelle sowie Heranbringen von Wasser, Gas und Strom bis zur jeweiligen Anschlussstelle im Bereich der Prüfbereiche.
Menge: 5,000 Stck

**30.7.30 Umsetzen der Sondiereinrichtung**
Auf- und Abbau der Einrichtung für die Rammsondierung an der Aufschlussstelle sowie Umsetzen von Rammstelle zu Rammstelle.
Menge: 50,000 Stck

**30.7.40 Rammsondierungen mit leichter Rammsonde bis 5 m Tiefe**
Rammsondierungen mit der leichten Rammsonde, Spitzenquerschnitt = 10 cm², nach DIN 4094 (DPL)  zur Ermittlung der Lagerungsdichte bzw. Konsistenz durchführen.
Darstellung der Sondierergebnisse als Diagramm.

0 - 5 m Tiefe  (n=<10)
Menge: 100,000 Stck

#### Abschnitt 30.8 Bodenmechanische Standardversuche

**30.8.10 Bestimmung der Wasserdurchlässigkeit im insitu-Verfahren**
Bestimmung des Infiltrationsbeiwertes mit modifiziertem Standrohr-Infiltometer im insitu-Verfahren gemäß TP Gestein-StB Teil 8.3.2, einschl. graphischer Darstellung der Versuchsergebnisse.
Menge: 10,000 Stck

#### Abschnitt 30.9 Chemische Untersuchungen

**30.9.10 Brechen und homogenisieren der Probe**
Brechen und homogenisieren von grobkörnigen Proben, Probemasse <= 2,5 kg. Vergütung jeweils 1,0 Stck je untersuchter Probe/ Untersuchung gem. Pos. 30.9.20-30.9.50.
Menge: 900,000 Stck

**30.9.20 Chem. Untersuchung von Ausbauasphalt nach RUVA - StB**
Chemische Untersuchungen gemäß den "Richtlinien für die umweltverträgliche Verwertung von Ausbauasphalt im Straßenbau" (RUVA - StB, in der aktuell gültigen Fassung), Feststoff- und Eluatuntersuchung für Zuordnung Verwertungsklasse A bis C. Das Parameterpaket umfasst folgende Bestimmungen:
PAK nach EPA im Feststoff und im Eluat,
Phenolindex im Eluat.
Menge: 300,000 Stck

**30.9.35 Analyse nach RC-1 bis RC-3 gem. EBV Anlage 1, Tabelle 1, Spalte 3 - 5**
Analyse nach Recycling-Baustoff der Klassen 1 - 3 (RC-1 bis RC-3) nach Ersatzbaustoffverordnung (EBV), Anlage 1
Tabelle 1 Spalte 6.
Menge: 400,000 Stck

**30.9.45 Analyse nach BM-/BG-0* gem. EBV Anlage 1 Tabelle 3 Sp. 6**
Analyse nach Bodenmaterial der Klasse 0* (BM-0*/ BG-0*) gemäß Ersatzbaustoffverordnung (EBV), Anlage 1 Tabelle 3 Spalte 6.
Menge: 50,000 Stck

**30.9.47 Analyse nach BM/BG-F0* bis BM/BG-F3 gem. EBV Anlage 1 Tabelle 3, Spalte 7 - 10**
Analyse nach Bodenmaterial der Klassen F0* bis F3 (BM-F0* bis BM-F3) gemäß Ersatzbaustoffverordnung (EBV), Anlage 1 Tabelle 3 Spalte 7 - 10.
Menge: 150,000 Stck

**30.9.50 DepV Abfall**
Chemische Untersuchungen gemäß Deponieverordnung (DepV), Feststoff- und Eluatuntersuchung für Zuordnung der Deponieklassen und ggf. Unterklassen. (Bodenaushubdeponie/ Inertabfalldeponie/ Deponie für nicht gefährliche Abfälle mit den Unterklassen/ Deponie für gefährliche Abfälle)
Ausführung ggf. erforderlich werdender Folgeuntersuchungen (AT4 und GB21 Analytik) zur weiteren Eingrenzung der Klassifizierung.
Menge: 100,000 Stck

**30.9.60 Folgeuntersuchung (AT4) zur Einstufung nach DepV Abfall**
Folgeuntersuchung AT4 (Atmugsaktivität) zur weiteren Eingrenzung der Klassifizierung nach DepV Abfall.
Menge: 20,000 Stck

**30.9.70 Folgeuntersuchung (GB21 Analytik) zur Einstufung nach DepV Abfall**
Folgeuntersuchung GB21 Analytik (Gasbildungsrtate in Gärtest) zur weiteren Eingrenzung der Klassifizierung nach DepV Abfall.
Menge: 20,000 Stck

**30.9.80 Folgeuntersuchung (Brennwert) zur Einstufung nach DepV Abfall**
Folgeuntersuchung, Brennwert, zur weiteren Eingrenzung der Klassifizierung nach DepV Abfall.
Menge: 20,000 Stck

**30.9.90 Erweiterung der RC Analyse (Feststoffwerte)**
Chemische Analyse einer Probe gemäß EBV, Anlage 4,
Tabelle 2.2
Überwachungswerte (Feststoffwerte) für RC-Baustoffe.
Menge: 150,000 Stck

#### Abschnitt 30.10 Dokumentation der Untersuchungsergebnisse

**30.10.10 Kurzbericht der Baugrunderkundung**
Ausarbeitung eines Kurzberichtes, einschließlich Klassifizierung der anstehenden Böden in Homogenbereiche nach
DIN 18300 VOB 2019; (Homogenbereiche B1 - 3)
der Asphaltschichten nach DIN EN 12697 - Asphalt -
Angabe von:
- bodenmechanischen und hydraulischen Kennwerten,
- Kennwerte für Asphaltschichten, den Oberbau, den Unterbau,
  Böden, Auffüllungen und Bauschutt:
- Auswertung der Ergebnisse der chemischen Untersuchungen,
- abfallwirtschaftliche Zuordnung,
- Möglichkeiten der Entsorgung und Wiederverwertung.

Lieferung des Kurzberichtes inklusieve Probenahmeprotokoll als PDF-Dokument.

Kalkulationshinweis: Diese Position gilt für den Kurzbericht bei einem Prüfungsumfang von maximal sechs Entnahmestellen. Ab der siebten bis zur zwölften Entnahmestelle wird diese Position zwei mal vergütet. Ab der 13ten drei mal usw..
Menge: 80,000 Stck

**30.10.20 Kurzbericht zur chemischen Untersuchung nach RUVA-StB**
Ausarbeitung eines Kurzberichtes mit Auswertung, Darstellung und Bewertung der Untersuchungsergenisse nach RUVA-StB.

Kalkulationshinweis: Diese Position gilt für den Kurzbericht bei einem Prüfungsumfang von maximal sechs Entnahmestellen. Ab der siebten bis zur zwölften Entnahmestelle wird diese Position zwei mal vergütet. Ab der 13ten drei mal usw..
Menge: 60,000 Stck

**30.10.30 Kurzbericht analytische Untersuchung nach EBV**
Ausarbeitung eines Kurzberichtes mit Auswertung, Beurteilung, Darstellung und Bewertung der Untersuchungsergenisse nach EBV.

Kalkulationshinweis: Diese Position gilt für den Kurzbericht bei einem Prüfungsumfang von maximal sechs Entnahmestellen. Ab der siebten bis zur zwölften Entnahmestelle wird diese Position zwei mal vergütet. Ab der 13ten drei mal usw..
Menge: 60,000 Stck

#### Abschnitt 30.12 Abrechnung nach Aufwand

**30.12.10 Projektleiter**
Projektleiter (z. B. für Besprechungen, nur auf Anforderung durch WBD - AöR).
Menge: 10,000 h

**30.12.20 Sachbearbeiter**
Sachbearbeiter (z. B. für Besprechungen, nur auf Anforderung durch WBD - AöR).
Menge: 10,000 h

**30.12.30 Fahrten mit dem PKW (für Pos. 30.12.10.+20.)**
Fahrten mit PKW der angefallenen Leistungen aus Position 30.12.10-20.
Menge: 200,000 km

### Bereich 31 Baubegleitende Qualitätssicherung

#### Abschnitt 31.1 Rammsondierungen

**31.1.10 Einrichtung einer Aufschlussstelle, anfahrbar**
Einrichten einer Aufschlussstelle für Rammsondierungen, anfahrbar mit einem Transporter. (DPL oder DPM)
An- u. Abfahren, Ab- und Aufladen, Aufstellen und Abbauen, Umbauen und Vorhalten aller für Rammsondierungen erforderlichen Einrichtungen wie Geräte, Maschinen,  Absperrungen und Beleuchtung der Baustelle sowie Heranbringen von Wasser, Gas und Strom bis zur jeweiligen Anschlussstelle im Bereich der Prüfbereiche.
Menge: 10,000 Stck

**31.1.20 Einrichten einer Aufschlussstelle in schwer begehbares Gelände**
Einrichten einer Aufschlussstelle für Rammsondierungen, schwer begehbares Gelände zu Fuß. (DPL oder DPM)
An- u. Abfahren, Ab- und Aufladen, Aufstellen und Abbauen, Umbauen und Vorhalten aller für Rammsondierungen erforderlichen Einrichtungen wie Geräte, Maschinen,  Absperrungen und Beleuchtung der Baustelle sowie Heranbringen von Wasser, Gas und Strom bis zur jeweiligen Anschlussstelle im Bereich der Prüfbereiche.
Menge: 2,000 Stck

**31.1.30 Umsetzen der Sondiereinrichtung**
Auf- und Abbau der Einrichtung für die Rammsondierung an der Aufschlussstelle sowie Umsetzen von Aufschlussstelle zu Aufschlussstelle. (DPL oder DPM)
Menge: 10,000 Stck

**31.1.40 Rammsondierungen mit leichter Rammsonde bis 5 m Tiefe**
Rammsondierungen mit der leichten Rammsonde, Spitzenquerschnitt = 10 cm², nach DIN 4094 (DPL)  zur Ermittlung der Lagerungsdichte bzw. Konsistenz durchführen.
Darstellung der Sondierergebnisse als Diagramm.

0 - 5 m Tiefe  (n=<10)
Menge: 24,000 Stck

#### Abschnitt 31.2 Bodenmechanische Felduntersuchungen

**31.2.10 Statischer Lastplattendruckversuch**
Bestimmung des Verformungs- und Bettungsmodules gemäß DIN 18 134 mittels staischen Lastplattendruckversuch Ø 300 mm, bauseitige Gestellung eines Gegengewichtes (z.B. beladener LKW, Bagger, etc.) mit einer Achslast > 7,5 t.
Einschließlich Ausgabe eines Prüfprotokolls auf der Baustelle.
Einschließlich Anfahrt, Abfahrt, Auf- und Abbauen und Vorhaltung der erforderlichen Geräte.
Menge: 50,000 Stck

**31.2.20 Dynamischer Plattendruckversuch**
Dynamischer Plattendruckversuch mit Hilfe des leichten Fallgewichtsgerätes gemäß TP BF - StB, Teil B 8.3 zur Ermittlung des dynamischen Verformungsmodules.
Einschließlich Ausgabe eines Prüfprotokolls auf der Baustelle. Einschließlich Anfahrt, Abfahrt, Auf- und Abbauen und Vorhaltung der erforderlichen Geräte.
Menge: 50,000 Stck

**31.2.50 Kurzbericht dynamischer oder statischer LPD**
Ausarbeitung eines Kurzberichtes mit Darstellung, Auswertung, Gegenüberstellung der Anforderungen und Beurteilung der Prüfergebnisse.
Menge: 100,000 Stck
